# Produktreihe
Leistungsbeschreibung (GAEB DA XML 3.3, DA81)
Projekt: MONSUN DRAIN
Währung: EUR
Erstellt mit: CaliforniaX by G&W Software AG, CaliforniaX V25.1.05, 19.01.2026

## DRAIN 155, H 93-143, L 1500mm
Datum: 19.01.2026

**1 MONSUN DRAIN Fassaden- und Terrassenrinne, verzinkt, Baubreite 155 mm, Höhenverstellung 93-143 mm, Länge 1500 mm**
MONSUN DRAIN Fassaden- und Terrassenrinne, verzinkt, Baubreite 155 mm, Höhenverstellung 93-143 mm, Länge 1500 mm

MONSUN® DRAIN Entwässerungsrinne, aus verzinktem Stahlblech, zur dauerhaften Entwässerung von befestigten Flächen und Fassaden, ohne Innengefälle, mit Kupplungsblech aus Edelstahl, begehbar sowie rollstuhlbefahrbar. Liefern und nach Einbauanleitung des Herstellers verlegen.

Baubreite: 155 mm
Material: verz. Stahlblech mit erhöhtem Korrosionsschutz
Bauhöhe: 63 mm
Höhenverstellung: 93-143 mm
Länge: 1.500 mm
Drainageschlitze: beidseitig

Hersteller: Monsun GmbH
Olschewskibogen 4
80935 München
Tel. + 49 / (0)89 / 35 88 233
info@monsun.cc
www.monsun.cc
Menge: 1,500 m
